# Leinestr. 21-22 / Lichtenrader Str. 31, 12049 Berlin
Angebotsaufforderung (GAEB DA XML 3.2, DA83)
Projekt: 764
Währung: EUR
Erstellt mit: GXML Toolbox V3.3 R20230829, iTWO_64 V24.0.454, 03.03.2026

## BV: Leinestr. 21-22 / Lichtenrader Str. 31, 12049 Berlin
Bauvorhaben:

Leinestr. 21-22 / Lichtenrader Str. 31, 12049 Berlin

Gewerk: Holz- und Kunststofffenster
Angaben zum Bauwerk
42 Wohneinheiten mit ca. 260 Fenstern

Das Objekt befindet sich im Erhaltungsgebiet Schillerpromenade. Aufgrund der denkmal- und ortsbildprägenden Anforderungen müssen die straßenseitigen Fenster in Holz ausgeführt werden. Entgegen dem bestehenden Zustand werden die Fenster mit zwei Flügeln und einem Oberlicht gestaltet, sodass ein klassisches Kreuzprofil entsteht, das dem historischen Charakter der Fassade gerecht wird.

Ausführungsort:
Wohnungen der Häuser Leinestraße 21-22 / Lichtenrader Str. 31, 12049 Berlin

Weitere Gewerke die bei der Gesamtmodernisierung tätig sind:
Maler/Maurer (WDVS)
Elektriker (Elektrostrangsanierung)

Vor Angebotsabgabe ist zwingend eine
Ortsbesichtigung durchzuführen.

Ausführungszeitraum:
Ab August 2026 bis Oktober 2026, bzw. in Absprache mit der Bauleitung

Berkant Altun
Tel.: +49 30 221821119
E-Mail: berkant.altun@covivio.immo
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## A) ALLGEMEINE VORBEMERKUNGEN
A) ALLGEMEINE VORBEMERKUNGEN FÜR LEISTUNGSVERZEICHNISSE

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio  um einen verbesserten Kundendienst herauszustellen.

2) Die Mieter betroffener Häuser sind rechtzeitig vor Durchführung der Reparaturarbeiten zu verständigen, ggf. durch Aushang im Treppenhaus oder auch individuelle Terminvereinbarung mit dem einzelnen Mieter.

3) Bei Arbeiten in Wohnungen sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen)

6) das, ggf. tägliche, Säubern der Arbeitsstelle

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

## B) ALLGEMEINE TECHNISCHE VORBEMERKUNGEN
B) ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

Die nachfolgenden Positionen beinhalten alle erforderlichen Vor- und Nebenarbeiten auch wenn diese nicht gesondert erwähnt sind.

## C) VORBEMERKUNGEN Kunststofffenster, hofseitig
Besondere Technische Vorbemerkungen für
die Lieferung und Einbau von Kunststofffenster, Türen aus PVC-U,
ist vom Auftragnehmer ein Übereinstimmungsnachweis zu führen und die Produkte
(z.B. im Lieferschein) sind mit dem Ü-Zeichen zu kennzeichnen.
Hierzu ist eine werkseigene Produktionskontrolle notwendig. Betriebe, die das RAL-Gütezeichen führen und/oder nach ISO 9000 zertifiziert sind, erfüllen diese Voraussetzung automatisch.
seit 01.07.2013 sind alle Fenster und Aussentüren mit der CE Kennzeichnung die mandatierten
Eigenschaften nach der Produktnorm DIN EN 14351-1 zu deklarieren.

Die Empfehlungen des Institutes für Fenstertechnik Rosenheim für die Gütegemeinschaft Kunststofffenster, Leitfaden Empfehlung vom PFB (Prüfzentrum für Bauelemente)
Stand Dezember 2016 sind zu berücksichtigen.

Aufmaß, Zeichnungen zur Fensterübersicht und Fensteraufteilung, Detailzeichnungen sind bei Bedarf in Abstimmung mit der Bauleitung zu liefern und werden nicht gesondert vergütet.

Die neue sichtbare Glasfläche darf eine Minderung von max. 10 % zur alten nicht überschreiten.

Zusätzliche Technisch Bemerkung
Statische Anforderungen:
Die Fensterkonstruktion muss so am Baukörper befestigt werden, dass alle auf sie einwirkenden Kräfte in den Baukörper abgeleitet werden. Zusätzliche Lasten aus dem Baukörper dürfen nicht vom Fenster aufgenommen werden.

Unter den angenommenen Beanspruchungen darf sich die Konstruktion nicht mehr als 1/300 bzw.
1/200 der Länge, maximal jedoch 15 mm durchbiegen. Die Durchbiegung der einzelnen
Verglasungen zwischen den Scheibenkanten darf nicht über 8mm liegen.
- DIN 1055 Teil 3: Eigen und Nutzlasten für Hochbauten
- DIN 1055 Teil 4: Windlasten
- DIN EN 12210: Fenster und Türen - Widerstandsfähigkeit bei Windlast - Klassifizierung
- DIN EN 12211: Fenster und Türen - Widerstandsfähigkeit bei Windlast - Prüfverfahren

Schlagregen- und Fugendurchlässigkeit:
Schlagregendichtheit und Fugendurchlässigkeit müssen entsprechend der DIN EN 12207 / 12208
ausgeführt werden. Der Widerstand bei Windlast muss den Normen DIN EN 12210 und DIN 12211 entsprechen.

Wärme- und Feuchtigkeitsschutz:
-Die mit der GEG festgelegten, für beheizte Wohnräume geltenden, Mindestanforderungen
an die U-Werte für Fenster und Verglasungen bei der Sanierung sind einzuhalten.
- Sie betragen: Uw  1,3 W/ (m² K); Ug  1,1 W/ (m² K)
ACHTUNG ZULAGE BEG UW 0,95 W/m2K

Die Einwirkung von Schlagregen und Tauwasser ist so zu begrenzen, dass Schäden vermieden werden.

- DIN 4108 Beiblatt 2: Wärmebrücken - Planungs- und Ausführungsbeispiele
- DIN EN ISO 10211: Wärmebrücken im Hochbau - Wärmeströme und Oberflächentemperaturen

Schallschutz:
Für den Schallschutz gelten DIN 4109, sowie DIN EN 20140, DIN EN 717.
Anschlüsse zwischen Fenster- (Türen) und Baukörper sind unter Beachtung der Anforderungen an die Schalldämmung der Fenster- (Türen) auszubilden.(tatsächlicher Lärmpegelbereich)
Alu-Fensterbänke und Blechverkleidungen sind zu entdröhnen. Hier ist auch die DIN 18360 zu beachten.
Einbruchhemmung:
Für die Einbruchhemmung gelten DIN EN 1627 (Anforderungen und Klassifizierung), DIN EN 1628-1630 (Prüfverfahren), DIN EN 356 (einbruchhemmende Verglasung), sowie Aushebelschutz-Richtlinien. Die Einstufung in die Widerstandsklassen RC 1 bis RC 6 ist durch einen gültigen Prüfbericht nachzuweisen.Für angrenzende Bauteile müssen ebenfalls Anforderungen nach DIN EN 1627 zugrundegelegt werden. Nichttransparente Ausfachungen nach DIN EN 356.

Werkstoffe:
PVC-U: Es sind nur Kunststoffprofile aus Qualitätsmarkenrohstoffen auf der Basis eines
weichmacherfreien, hochschlagzähen Polyvinylchlorids (PVC-U) zugelassen.
Die Formmasse für Frischmaterial muss in den Materialeigenschaften min. dem Typ:
- ISO 1163-PVC-U, EDLP,082-25-T23, entsprechen.
Für die Qualität der Kunststoffprofile gilt die RAL Güte- und Prüfbestimmung
Die Hauptprofile müssen den Anforderungen der Klasse A entsprechen.

Rahmenverbindungen:
Bei geschweißten Rahmenverbindungen muss die Nahtgüte der Eck- und T-Stöße den Werten der RAL- GFZ-695 Gütebestimmungen entsprechen. Eckverbindungen sind im Press-Stumpf-Schweißverfahren herzustellen. Gehrungen müssen der Scheibenlast und den funktionellen Belastungen dauerhaft standhalten. Bei Riegel und Pfosten sind einwandfrei abdichtende Schraubverbindungen zugelassen.

Metallteile:
Alle Aussteifungen müssen aus sendzimirverzinkten oder nicht rostenden Stahl sein.
Dichtungen:
Außendichtungen zwischen Blend- und Flügelrahmen, sowie zwischen Glas und Glasleiste müssen systemgerecht sein. Es dürfen nur vom Systemhersteller zugelassene Dichtungen verwendet werden. Alle Dichtungen müssen auswechselbar sein.

Glaseinbau:
Für Verglasungsarbeiten gelten die Verarbeitungshinweise der Glashersteller,
DIN 18361 (Verglasungsarbeiten)
DIN 18545 (Abdichten von Verglasungen, Verarbeitungsrichtlinien der Dichtstoffhersteller,
Verarbeitungsrichtlinien der Profilhersteller).

Glasaufbau:
Es dürfen nur Glasscheiben verwendet werden, die im Randverbund ein Herstellungsdatum und die technischen Eigenschaften (z. B. U-Wert) aufweisen. Mehrscheibenverglasungen müssen der Beanspruchungsgruppe 5, nach DIN 18545, Teil 3, (Verglasungstabelle vom Institut für Fenstertechnik in Rosenheim) entsprechen. Brüstungsscheiben sind raumseitig mit VSG auszuführen. Der Einbau von Paneelen erfolgt sinngemäß, ggf. mit Falzverbreiterungsprofilen.
Scheibendicke, Dichtprofile und Glasleisten müssen aufeinander abgestimmt sein.

Verklotzen:
Tragende Klötze müssen mind. 100 mm lang und gegen Verrutschen gesichert sein. Trage- und
Distanzklötze sind entsprechend der Flügelöffnungsart, nach den Richtlinien der techn. Beratungsstelle des Glaserhandwerks einzusetzen. Grundsätzlich dürfen keine Holzklötze verwendet werden. Zur Verwendung kommen nur Klötze aus weichmacherfreien Kunststoffen.

Beschläge:
Beschläge müssen nach DIN 18357 ausgebildet sein und den Güte- und Prüfbestimmungen der
Gütegemeinschaft entsprechen. Die Prüfnachweise müssen auf die geforderten Banspruchungen und Flügelgröße ausgestellt sein. Eck-, Scherenlager und Rollzapfen müssen justierbar sein. Das Ecklager muss den Flügel bei jeder Stellung sicher führen und ein Aushebeln durch aufschlagende Flügel verhindern. Die Ausstellschere muss sicher verhindern, dass sich der Flügel bei einer Fehlbedienung aushängt oder aufschlägt.
Bei Kippbeschlägen mit Gestänge muss zusätzlich eine Sicherungsschere im Falz angebracht werden. Für Drehbeschläge müssen die Scharniere und Lager im Eckbereich angebracht werden und verstellbar sein. Entsprechend der Flügelhöhe sind auf der Bandseite ausreichend Verriegelungen zu montieren. Balkon- und / oder Terrassentüren erhalten Rollschnäpper und Zuziehgriff.  Blendrahmenschwellen erhalten einen Alu-Trittschutz. Fenster im Erdgeschoß (RC2N)
Sämtl. Fenster und Türen im Erdgeschoß erhalten einen einbruchhemmenden Beschlag, o. gleichw. , mit Fehlbedienungssperre.

Montage:
Der Ausgleich von Bewegungen durch Temperaturveränderungen, Windlasten und Bauwerksverformungen muss gewährleistet sein. Die Befestigung muss mit auf das Mauerwerk abgestimmten Durchsteckdübel oder Ankern, spannungsfrei erfolgen. Leitfaden zur Montage von Fenster und Haustüren / 5. Auflage 2010 Der "Prüf- und Bewertungsstandard der Gütegemeinschaft für Kunststoff- Fensterprofile" im Qualitätsverband Kunststofferzeugnisse e.V.
zu berücksichtigen. Die Anbindung von zusätzlichen Bauteilen an das Fenster ist nicht zulässig (z.B. Geländer)

Fugenabdichtung:
Die Anschlüsse zum Baukörper müssen den bauphysikalischen Anforderungen gerecht werden, d. h. die Normen zum Wärme-, Feuchtigkeits-, Schallschutz sind einzuhalten. Die Abdichtung der Fuge muss einen Dampfdruckausgleich zur Außenseite ermöglichen (somit Abdichtung innen dichter als außen). Eine Zweiflankenhaftung ist sicherzustellen, wobei nichtsaugende Hinterfüllmaterialien einzusetzen sind. Anschließend sind die Fenster und Fenstertüranlagen vierseitig zu verleisten. Fußleisten und Viertelstäbe im Bereich von Fenstertüren sind vor Einbus der neuen Anlage auszubauen und im Zuge der Verleistung wieder anzubringen, ggfs. zu erneuern

Fensterfalzlüfter:
In jedem Fenster-Teil-Element sind Fensterfalzlüfter Regel-Air  PLUS / FFL
(mind. 1 Stk. paarweise) o. glw. Systeme zu berücksichtigen. Entsprechend kann die Anzahl aufgrund der Größe und Auteilung je Fensteranlage abweichen.

Profilausbildung:
Alle Basisprofile müssen als mind. 5-Kammerprofile ausgebildet sein. Die äußeren und inneren Sichtflächen müssen nach RAL 3 mm (Klasse A) und die Profiltiefe muss min. 70mm betragen.
Die Befestigung aller Beschlagteile muss durch min. zwei PVC-Wandungen erfolgen.
Blend- und Flügelrahmenfalze müssen nach Vorschrift entwässert, Glasfalze zusätzlich belüftet werden. Entwässerungsschlitze müssen min. 6 x 30 mm groß und entsprechend den Richtlinien angeordnet sein. Ein öffnen der Verstärkungskammer ist nicht zulässig. Entwässerungsöffnungen in den Sichtflächen sollen durch PVC-Kappen abgedeckt werden.

Zulage BEG:
Um eine Bundesförderung für effiziente Gebäude (BEG) zu erhalten,
ist ein mordernes Rahmensystem zu verbauen,  Uw-Wert von max. 0,95 W/m²K (Ug 0,6 W/m²K, WARME KANTE) einzuhalten.

Systembeschreibung Kunststofffenster (BEG):
lsolierglaselement in Kunststoff, Entwässerung nach vorn mit ggf. erforderlichen statischen Profilen neu herstellen und liefern. Das vorhandene Element vorsichtig ausbauen und fachgerecht entsorgen. Das neue Element nach RAL-Richtlinie einbauen. (d.h. Element Verklotzen, mit speziellen Kraeinem angepassten dampfdiffusionsoffenen Dichtungsband fur den Aussenbereich einbringen, mit Stopfwolle oder Schaum einem rundem Hintergrundmaterial und Versieglung oder mit einem rundem Hintergrundmaterial und Versiegelung oder mit einem Alu- oder Varioband als Dampfsperre den lnnenbereich abdichten, ohne anfallender Maurer- und Malerarbeiten. Die Abdeckarbeiten und Besenreinigung, nach erfolgter Erneuerung, für den direkten Arbeitsort sind in den Preisen enthalten. Detail Standartausführung Kunststoff: Element hier: 7 Kammer-Profil, RAL geprüftes Element, Beschlag: Markenfabrikat, Einhand-DK, verdeckt liegend mit bandseitiger Aushebelsicherung, mit 2Stück Sicherheitsschließblechen, FIügelheber und Fehlbedienungssperre; Einstiegssicherung in Kippstellung; Scherenlagenbolzen gesichert, Farbe: innen weiß / außen weiß; Bautiefe 80mm, FIügel: FIügel flachversetzt; Dichtung: Anschlagsdichtung sw / grau ( bei weissen Profilen ) FIügel und Blendrahmen; Glas: Wärmeschutzglas-3-fach ,einem Ug Wert 0,6; Verleistung: Flach-/Kammersystem inkl. Rahmenverbreiterungsprofil bis 70 mm
Alle Fenster sind standardmäßig und ohne Aufpreis mit vorgerüsteter Sicherheit in allen Eckumlenkungen sowie Mittelverriegelung mit Pilzzapfen und einer Niveauschaltsperre zur Vermeidung von Fehlbedienungen auszustatten

In jedem Fenster-Teil-Element sind Fensterfalzlüfter Regel-Air PLUS / FFL (mind. 1 Stk. paarweise) o. glw. Systeme zu berücksichtigen. Entsprechend kann die Anzahl aufgrund der Größe und Auteilung je Fensteranlage abweichen.

Balkon- und / oder Terrassentüren erhalten Rollschnäpper und Zuziehgriff. Blendrahmenschwellen erhalten einen Alu Trittschutz. Fenster im Erdgeschoß (RC 2). Sämtl. Fenster und Türen im Erdgeschoß erhalten eineneinbruchhemmenden Beschlag, o. gleichw. , mit Fehlbedienungssperre. Sämtl.Fenster und Türen unabhängig des Geschosses erhalten eine  Hebelsperre (statt abschließbarer Formolive)

Wärmeschutz-Isolierverglasung (Schallschutzverglas SSK IV straßenseitig), bestehend aus Floatglas entsprechenden Scheibenzwischenraum, bzw. in den erforderlichen Glasstärken, einschl. der erforderlichen Dichtungen für Trockenverglasung, fertig verglast. Diese Verglasung ist innenseitig neutral beschichtet und hat einen Wärmedurchgangskoeffizient Ug von 0,6 W/m²K.

Um eine Bundesförderung für effiziente Gebäude (BEG) zu erhalten, ist der Uw-Wert von max. 0,95 W/m²K nachweislich einzuhalten!

Nebenleistungen
- Abdichtungsarbeiten
- PU-Schaum Bauanschluss
- Innenfensterbänke
- Justierung
- Bediensperren
- Bautagebücher sind wöchentlich bei der Bauleitung abzugeben

Es ist dringend darauf zu achten, dass der Einbau der neuen Kunststofffenster mit einer größtmöglichen Fensterfläche zu erfolgen hat.

Genehmigungen:
Die Beantragung der Straßenlandsondernutzung und der verkehrsrechtlichen Genehmigung erfolgt durch den Auftraggeber

## 273 Kunststofffenster
Datum: 03.03.2026

### Bereich 01 Vorbereitende Arbeiten

#### Abschnitt 01.01 Bestandsaufnahme

**01.01.0010 Bestandsaufnahme / Feinaufmaß**
Leistungsgegenstand:

Diese Position umfasst die vollständige, lückenlose und fehlerfreie Aufnahme aller baulichen und geometrischen Merkmale von ca. 260 bestehenden Fenstern (Einzelstücke, Typenfenster und Sonderformen) zur Vorbereitung der Fenstererneuerung. Das Aufmaß dient als verbindliche Grundlage für die Fertigung der neuen Fenster.

Das Aufmaß ist in digitaler Form (vorzugsweise als Excel-Tabelle oder vergleichbares Format) zu erfassen.

Zu erfassende Aufmaßparameter:

A) Rohbaulichte Maße (Laibungsmaße):
  - Lichtes Höhenmaß (an mindestens 2 Stellen: links, rechts)
  - Lichtes Breitenmaß (an mindestens 3 Stellen: oben, Mitte,
  unten)
  - Wandstärke (Dicke der Laibung)
  - Planität und Rechtwinkligkeit der Laibungsflächen (Angabe
  von Abweichungen)
  - Zustand und Tragfähigkeit des Mauerwerks/der Laibung

B) Bestandsfenster:
  - Öffnungsrichtungen
  - Breite und Höhe des vorhandenen Fensterflügels
  (Außenmaß)
  - Breite und Höhe des vorhandenen Fensterrahmens
  (Außenmaß)
  - Einbaulage des alten Rahmens (z.B. mittig, außenbündig,
  innenbündig)
  - Art des vorhandenen Fensterprofils und Material (z.B.
  Kunststoff 5-Kammer, Holz-Alu)
  - Vorhandene Verglasung (Glasflächen) und
  Scheibenaufbau

C) Besonderheiten und Anschlüsse:
  - Art und Maße der Fensterbänke (innen und außen)
  - Vorhandene Rollläden, Raffstores, Markisen? (Ja/Nein, Typ,
  Kastenmaße, Antriebsart)
  - Elektrische Versorgung für Rollladenantriebe vorhanden?
Menge: 265,000 Stk

### Bereich 02 Baustelleneinrichtung

#### Abschnitt 02.01 Baustelleneinrichtung

**02.01.0010 Baustelleneinrichtung für die Leistungen des AN**
*** Pauschalposition
Einrichten, Vorhalten, Unterhalten und Räumen der
Baustelle für die im nachfolgenen Leistungsverzeichnis beschriebenen Arbeiten.
Die Baustelleneinrichtung beinhaltet insbesondere
alle erforderlichen Bauzäune sowie Absperrungen
zur Verkehrssicherung (insbesondere Einrichtung,
Vorhaltung
und Beräumung der Halteverbotszone öffentliches
Straßenlandes
nach VRAO, Förder- und Transportanlagen, Geräte,
Werkzeuge,
Mannschaftsunterkünfte, Lagerräume, Zufahrten, Schutz
vor Unfallgefahren, Witterungseinflüssen sowie
Diebstahl von Arbeitsgerät.
Vorhaltezeit: gesamte Bauzeit
Menge: 1,000 psch

**02.01.0020 Sanitäre Anlage**
*** Pauschalposition
Aufstellen, Vorhalten und wieder Entfernen eines
Chemikalienklosetts mit Waschgelegenheit nach
Vorschrift der Arbeitsstättenverordnung, Paragraph 45.
Vorhaltezeit: gesamte Bauzeit
Menge: 1,000 psch

**02.01.0030 Wasch - und -WC-Container**
*** Bedarfsposition ohne GB
Wasch- und WC-Container, liefern,
aufstellen, vorhalten und wieder abbauen
und abtransportieren
Maße: 6.058 mm x 2.438 mm x 2.800 mm
Rauminnenhöhe: 2.500 mm
Strom-Anschluss: 32 A CEE, 400 V
Sanitär-Anschluss: Frischwasser 3/4", Abwasser DN 100
· 4 WC + 4 Urinale + 3 Waschplätze
· Elektrische Beheizung
· Beleuchtung und Elektroinstallation
Vorhaltezeit: gesamte Bauzeit
Menge: 1,000 St

### Bereich 03 Fensteraustausch

#### Abschnitt 03.02 LEITBESCHREIBUNG Kunststofffenster

*Hinweis: Leitbeschreibung Kunststofffenster - Teil 1*
Fensterelement mit Rahmen aus Kunststoff, einschl. Scheibenisolierverglasung und kompletten Beschlägen, liefern und montieren.

Gesamtabmessungen B x H: siehe Position
Befestigungsuntergrund: Beton/MW
Form: rechteckig
Rahmenoberflächen Blend- und Flügelrahmen: endbehandelt, einfarbig u. coextrudiert.
Wetter- und raumseitig: RAL 9016, weiß

Anforderungen Wärmeschutz Fensterelement DIN EN ISO10077-1, DIN V 4108-4:
Uw=0,95 W/m2K, g-Wert: 0,5

Uf-Wert nach technischer Erfordernis, um den Uw-Wert von max. = 0,95 W/m²K zu erreichen.
Die Fenster sind gütegesichert gemäß den Richtlinien RAL-RG 716/1 und RAL-GZ716/1
auszuführen.

Ug-Wert nach technischer Erfordernis, um den Uw-Wert von max. = 0,95 W/m²K zu erreichen.

Energiedurchlassgrad g-Wert nach EN 410 : 0,5

Verglasung für beschriebene Schallschutzklasse.

Die Montagerichtlinien der "RAL-Gütegemeinschaft Fenster" sind bei der Montage einzuhalten.

Anforderungen Schallschutz / Fensterelement:
Schallschutzklasse 2

Anforderungen Einbruchhemmung: keine
(Alle Fensterelemente im Erdgeschoss mit Einbruchsschutz RC3.
gem. DIN EN 1627 RC3 Einbruchhemmung)

Teilung: siehe Position
Funktion: siehe Position

Fensterprofil:
Mehrkammerprofil aus Kunststoff mit statisch-konstruktiv erforderlichen sendzimirverzinkten
Stahlverstärkungen, flächenversetzte Ausführung mit zweifach abgeschrägter Glasleiste.

Material Kunststoff:
Kunststoffprofile auf Basis eines weichmacherfreien, hochschlagzähen Polyvinylchlorids (PVC-U).
Bestehend entweder vollständig aus Frischmaterial oder aus einem Recyclatkern, wenn dieser in
coextrusion hergestellt und umlaufend durch PVC-U Frischmaterial abgedeckt ist.
Die Formmasse für Frischmaterial muss in den Materialeigenschaften mindestens dem Typ ISO
1163-PVC-U, EDLP,082-25-T23, entsprechen.

Metallteile zur Aussteifung:
Einschließlich aller statisch-konstruktiv erforderlicher Aussteifungen aus sendzimirverzinktem Stahl,
mit einer Mindestwandstärke t = 1,5 mm.
Güte der Stahlprofile entspricht den Bezeichnungen DX51D+Z150-NA. Es gelten hierfür die
Normen DIN EN 10327, DIN EN 10162 und für Toleranzen DIN EN 10143.
Dichtungen:
Ausführung mit drei Dichtungsebenen, systemgerecht mit vom Hersteller zugelassenen
Dichtungen.
Blend- und Flügelrahmenfalze müssen nach Vorschrift entwässert, Glasfalze zusätzlich belüftet
werden.
Entwässerungsschlitze müssen min. 6 x 30 mm groß und entsprechend den Richtlinien angeordnet
sein.
Ein Öffnen der Verstärkungskammer ist nicht zulässig. Entwässerungsöffnungen in den
Sichtflächen sollen durch PVC-Kappen abgedeckt werden.

*Hinweis: Leitbeschreibung Kunststofffenster - Teil 2*
Rahmenverbindungen:
Bei geschweißten Rahmenverbindungen muss die Nahtgüte der Eck- und T-Stöße den Werten der
RAL-Gütebestimmungen entsprechen. Eckverbindungen sind im Press-Stumpf-Schweißverfahren
herzustellen.
Gehrungen müssen der Scheibenlast und den funktionellen Belastungen dauerhaft standhalten.
Bei Riegel und Pfosten sind einwandfreie abdichtende Schraubverbindungen zugelassen.

Profilabmessungen:
Bautiefe je nach System und statisch-konstruktiven Erfordernissen. Profilansichtsbreiten gemäß
Planung.

Rahmenverbreiterungen:
Fensterelement mit vierseitig umlaufenden Rahmenverbreiterungen, nach statisch-konstruktiven
Erfordernissen.
Mit äußerem und raumseitigem Bankanschlussprofil
(raumseitig vorgerichtet für die Aufnahme einer Werzalit-Fensterbank)
wetterseitig vorgerichtet für die Aufnahme einer bauseitigen Alublechfensterbank

Profilstärken, Profiltiefen und Stahlverstärkungen nach technischem Erfordernis.
Befestigung und Lastabtrag nach Wahl des AN unter Berücksichtigung der technischen sowie
statisch-konstruktiven Anforderungen.

Lage des Fensterelementes:
In der Rohbauleibung gem. Bestand
Hinweis: Die gesamte Fassade erhält ein WDVS mit Putz, Dämmung d=16 cm

Abstandshalter als thermisch verbesserte Abstandshalter, die das Kriterium der DIN 4108-4:2004-7
Anhang C für einen thermisch verbesserten Randverbund zu erfüllen (warme Kante).

Wetterseitige und raumseitige Abdichtung mit nach RAL zugelassenem Kombi-Dichtband, Breite
des Kombi-Dichtbandes entsprechend der Tiefe des Fensterblendrahmens, Material imprägnierter
PU-Schaum, als Fugendichtungsband für die gleichzeitige innere und äußere Abdichtung von
Fensterfugen mit gleichzeitiger Dämmung. Außenseite schlagregendicht und
dampfdiffussionsoffen.

Angebotenes Fabrikat Fenster:

..........................................
vom Bieter einzutragen

Fenstergriffe:
Hersteller in Anlehnung an Hoppe, Typ Amsterdam

Angebotenes Fabrikat Fenstergriff:

..........................................
vom Bieter einzutragen

#### Abschnitt 03.03 Abriss & Entsorgung Bestandsfenster

**03.03.0010 Fenster < 3,0 m²**
Ausbau und fachgerechte Entsorgung der alten Fenster

alte Fenster unterschiedlicher Größen, ausbauen, abfahren und fachgerecht entsorgen.
Menge: 246,000 St

**03.03.0020 Fenster > 3,0m²**
Ausbau und fachgerechte Entsorgung der alten Kastendoppelfenster

alte Verbundfenster unterschiedlicher Größen, ausbauen, abfahren und fachgerecht entsorgen.
Menge: 17,000 St

**03.03.0030 Ausbau und fachgerechte Entsorgung der Innenfensterbänke**
Ausbau und fachgerechte Entsorgung der Innenfensterbänke

Schadhafte Holz- oder Werzalitfensterbänke, sämtlicher Breiten, ausbauen, abfahren und fachgerecht entsorgen
Menge: 210,000 m

**03.03.0040 Ausbau und fachgerechte Entsorgung der Absturzsicherung und Fenstergitter, Metall**
Fachgerechte Demontage und Entsorgung der Absturzsicherung
aus Metall, inkl. aller erforderlichen Nebenarbeiten. Die Demontage
ist ohne Beschädigung der angrenzenden Bauteile vorzunehmen.
Fassadenrüstung bauseits vorhanden.

Hinweis: Nicht alle Fenster haben eine Absturzstange als
Absturzsicherung.
Menge: 5,000 Stk

#### Abschnitt 03.04 Werk- und Montageplanung

**03.04.0010 Werk- und Montageplanung**
*** Pauschalposition
Technische Bearbeitung und Montageplanung für den gesamten
Umfang der Ausschreibung. Das Anfertigen einer prüffähigen
Statik im Zuge der Werk- und Montageplanung ist auch Teil
dieser Leistung.
Menge: 1,000 psch

#### Abschnitt 03.05 Straßenansicht - Kunststofffenster

**03.05.0010 2-flg. Brüstungsfenster, B/H= 115/190cm, Uw= 0,95 W/m²K, g-Wert: 0,5**
Abmessungen: 1,15 × 1,90 m (B × H)

Liefern und montieren eines zweiflügeligen Brüstungsfensters mit folgenden Eigenschaften:

Ausführung als Stulpfenster (ohne festen Mittelpfosten)

1 Flügel Dreh-Kipp (DK)

1 Flügel Dreh (D)

Oberlicht öffenbar

Oberlicht mit mittiger vertikaler Teilung

Bei 6 Fenstern im Erdgeschoss zusätzlich mit Rollladenanlage

Rollladen einschließlich Führungsschienen, Rollladenkasten, Panzer sowie Bedienung.

SSK2
Menge: 89,000 St

**03.05.0020 Zulage Regel Air**
Zulage zur Vorposition.
Ausstattung mit Regel-Air
Menge: 89,000 St

**03.05.0030 Zulage Fensterrahmenverbreiterungsprofil 70 mm**
*** Bedarfsposition mit GB
Zulage zur Vorposition
Fensterrahmenverbreiterungsprofil 70 mm
umlaufend für den Anschluß an bauseitiges Mauerwerk
für das gesamte Fensterelement
Menge: 89,000 St

**03.05.0040 4-flg. Erkerfenster, B/H= 210/185cm, Uw= 0,95 W/m²K, g-Wert: 0,5**
Abmessungen: 2,10 × 1,85 m (B × H)

Liefern und montieren eines vierflügeligen Erker-Brüstungsfensters mit folgenden Eigenschaften:

Vierflügelige Ausführung

Stulp-Ausbildung paarweise (jeweils ohne festen Mittelpfosten innerhalb der Flügelpaare)

2 Flügel als Dreh-Kipp-Ausführung (DK)

2 Flügel als Dreh-Ausführung (D)

Oberlicht öffenbar

Oberlicht mit mittiger vertikaler Teilung

SSK2
Menge: 3,000 St

**03.05.0050 Zulage Regel Air**
Zulage zur Vorposition.
Ausstattung mit Regel-Air
Menge: 3,000 St

**03.05.0060 Zulage Fensterrahmenverbreiterungsprofil 70 mm**
*** Bedarfsposition mit GB
Zulage zur Vorposition
Fensterrahmenverbreiterungsprofil 70 mm
umlaufend für den Anschluß an bauseitiges Mauerwerk
für das gesamte Fensterelement
Menge: 3,000 St

**03.05.0070 1-flg. Brüstungsfenster, B/H= 65/180cm, Uw= 0,95 W/m²K, g-Wert: 0,5**
Abmessungen: 0,65 × 1,80 m (B × H)

Liefern und montieren eines einflügeligen Brüstungsfensters mit folgenden Eigenschaften:

1 Flügel als Dreh-Kipp-Ausführung (DK)

Oberlicht öffenbar

Oberlicht mit mittiger Sprosse

Bei 2 Fenstern im Erdgeschoss zusätzlich mit Rollladenanlage

Rollladen einschließlich Führungsschienen, Rollladenkasten, Panzer sowie Bedienung.
Menge: 15,000 St

**03.05.0080 Zulage Regel Air**
Zulage zur Vorposition.
Ausstattung mit Regel-Air
Menge: 15,000 St

**03.05.0090 Zulage Fensterrahmenverbreiterungsprofil 70 mm**
*** Bedarfsposition mit GB
Zulage zur Vorposition
Fensterrahmenverbreiterungsprofil 70 mm
umlaufend für den Anschluß an bauseitiges Mauerwerk
für das gesamte Fensterelement
Menge: 15,000 St

**03.05.0100 2-flg. bodentiefe Fenster, B/H= 110/250cm, Uw= 0,95 W/m²K, g-Wert: 0,5**
Abmessungen: 1,10 × 2,50 m (B × H)

Liefern und montieren eines zweiflügeligen bodentiefen Fensters mit folgenden Eigenschaften:

Ausführung als Stulpfenster (ohne festen Mittelpfosten)

1 Flügel als Dreh-Kipp-Ausführung (DK)

1 Flügel als Dreh-Ausführung (D)

Oberlicht öffenbar

Oberlicht mit mittiger vertikaler Teilung

SSK2
Menge: 31,000 St

**03.05.0110 Zulage Regel Air**
Zulage zur Vorposition.
Ausstattung mit Regel-Air
Menge: 31,000 St

**03.05.0120 Zulage Fensterrahmenverbreiterungsprofil 70 mm**
*** Bedarfsposition mit GB
Zulage zur Vorposition
Fensterrahmenverbreiterungsprofil 70 mm
umlaufend für den Anschluß an bauseitiges Mauerwerk
für das gesamte Fensterelement
Menge: 31,000 St

**03.05.0130 1-flg. bodentiefe Fenster, B/H= 90/260cm, Uw= 0,95 W/m²K, g-Wert: 0,5**
Abmessungen: 0,90 × 2,60 m (B × H)

Liefern und montieren eines einflügeligen bodentiefen Fensters mit folgenden Eigenschaften:

1 Flügel als Dreh-Kipp-Ausführung (DK)

Oberlicht öffenbar

Oberlicht mit mittiger Sprosse

Bei 3 Fenstern im Erdgeschoss zusätzlich mit Rollladenanlage

Rollladen einschließlich Führungsschienen, Rollladenkasten, Panzer sowie Bedienung.

SSK2
Menge: 3,000 St

**03.05.0140 Zulage Regel Air**
Zulage zur Vorposition.
Ausstattung mit Regel-Air
Menge: 3,000 St

**03.05.0150 Zulage Fensterrahmenverbreiterungsprofil 70 mm**
*** Bedarfsposition mit GB
Zulage zur Vorposition
Fensterrahmenverbreiterungsprofil 70 mm
umlaufend für den Anschluß an bauseitiges Mauerwerk
für das gesamte Fensterelement
Menge: 3,000 St

#### Abschnitt 03.06 Hofansicht - Kunststofffenster - Treppenhaus

**03.06.0010 KF, 1-tlg., B/H= 130/185cm, Uw= 0,95 W/m²K, g-Wert: 0,5**
Fensterelement gemäß Leitbeschreibung liefern und einbauen.

Bestandsgleich
Gliederung und Raster analog vorhandener Bestandsfenster
Mittelfeld großflächig ausgebildet
Seitlich angeordnete, schmale Festfelder
Ober- und Unterteilung entsprechend vorhandenem Kämpfer
Sprossenlage und Sprossenbreite identisch zum Bestand
Keine Veränderung der sichtbaren Ansichtsbreiten (Profilansichten wie Bestand)
Ein Flügel als Dreh-Kipp-Ausführung (DK), übrige Felder gemäß Festverglasung
Einbauort: Hofseite, Treppenhäuser
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Menge: 12,000 St

**03.06.0020 Zulage Regel Air**
Zulage zur Vorposition.
Ausstattung mit Regel-Air
Menge: 12,000 St

**03.06.0030 Zulage Fensterrahmenverbreiterungsprofil 70 mm**
*** Bedarfsposition mit GB
Zulage zur Vorposition
Fensterrahmenverbreiterungsprofil 70 mm
umlaufend für den Anschluß an bauseitiges Mauerwerk
für das gesamte Fensterelement
Menge: 12,000 St

**03.06.0040 KF, 1-tlg., B/H= 130/80cm, Uw= 0,95 W/m²K, g-Wert: 0,5**
Fensterelement gemäß Leitbeschreibung liefern und einbauen.

Bestandsgleich
Gliederung und Raster analog vorhandener Bestandsfenster
Mittelfeld großflächig ausgebildet
Seitlich angeordnete, schmale Festfelder
Ober- und Unterteilung entsprechend vorhandenem Kämpfer
Sprossenlage und Sprossenbreite identisch zum Bestand
Keine Veränderung der sichtbaren Ansichtsbreiten (Profilansichten wie Bestand)
Ein Flügel als Dreh-Kipp-Ausführung (DK), übrige Felder gemäß Festverglasung
Einbauort: Hofseite, Treppenhäuser
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Menge: 3,000 St

**03.06.0050 Zulage Regel Air**
Zulage zur Vorposition.
Ausstattung mit Regel-Air
Menge: 3,000 St

**03.06.0060 Zulage Fensterrahmenverbreiterungsprofil 70 mm**
*** Bedarfsposition mit GB
Zulage zur Vorposition
Fensterrahmenverbreiterungsprofil 70 mm
umlaufend für den Anschluß an bauseitiges Mauerwerk
für das gesamte Fensterelement
Menge: 3,000 St

#### Abschnitt 03.07 Hofansicht - Kunststofffenster (Brüstungsfenster)

**03.07.0010 2-flg. Brüstungsfenster, B/H= 115/195cm, Uw= 0,95 W/m²K, g-Wert: 0,5**
Abmessungen: 1,15 × 1,95 m (B × H)

Liefern und montieren eines zweiflügeligen Brüstungsfensters mit folgenden Eigenschaften:

Ausführung als Stulpfenster (ohne festen Mittelpfosten)

1 Flügel Dreh-Kipp (DK)

1 Flügel Dreh (D)

Oberlicht öffenbar

Oberlicht mit mittiger vertikaler Teilung

SSK2
Menge: 79,000 St

**03.07.0020 Zulage Regel Air**
Zulage zur Vorposition.
Ausstattung mit Regel-Air
Menge: 79,000 St

**03.07.0030 2-flg. Brüstungsfenster, B/H= 120/195m, Uw= 0,95 W/m²K, g-Wert: 0,5**
Abmessungen: 1,20 × 1,95 m (B × H)

Liefern und montieren eines zweiflügeligen Brüstungsfensters mit folgenden Eigenschaften:

Feste Mittelteilung (Pfosten) aufgrund mittig anbindender Trennwand

2 Flügel als Dreh-Kipp-Ausführung (DK)

2 Oberlichter, jeweils öffenbar

SSK2
Menge: 10,000 St

**03.07.0040 Zulage Regel Air**
Zulage zur Vorposition.
Ausstattung mit Regel-Air
Menge: 10,000 St

**03.07.0050 1-flg. Brüstungsfenster, B/H= 45/200cm, Uw= 0,95 W/m²K, g-Wert: 0,5**
Abmessungen: 0,45 × 2,00 m (B × H)

Liefern und montieren eines einflügeligen Brüstungsfensters mit folgenden Eigenschaften:

1 Flügel als Dreh-Kipp-Ausführung (DK)

Oberlicht öffenbar

SSK2
Menge: 18,000 St

**03.07.0060 Zulage Regel Air**
Zulage zur Vorposition.
Ausstattung mit Regel-Air
Menge: 18,000 St
